# GNUE - PI MD (einschl. PI - Zentrale Dienste)
Angebotsaufforderung (GAEB DA XML 3.2, DA83)
Projekt: 9433100768
Währung: EUR
Nebenangebote zugelassen: ja
Auftraggeber: Amt für Immobilien- und Baumanagement, Sachsen-Anhalt, Technisches Büro, Magdeburg, Tessenowstraße 1, 39114
Erstellt mit: GXML Toolbox V3.3 R20210630, iTWO_64 V11.0.738, 20.03.2026

## H1C2_Los Dach-und Klempnerarbeiten Haus 1: Los 307a Dach-u.Klempnerarbeiten Haus 1
Datum: 20.03.2026

### Gewerk 1 LOS 307A DACH- U. KLEMPNERARBEITEN HAUS 1

*Hinweis: VORBEMERKUNGEN ALLGEMEIN GESAMTBAUMASSNAHME*
VORBEMERKUNGEN ALLGEMEIN GESAMTBAUMASSNAHME

1. Angaben zur Baumaßnahme
Bei der Baumaßnahme handelt es sich um die komplexe Herrichtung der Liegenschaft Polizeiinspektion Magdeburg in der Sternstraße 12 in Magdeburg zur Unterbringung der Polizei Sachsen-Anhalt und des PI Zentralen Dienstes
Die Baustelle befindet sich auf dem Gelände der Polizeiinspektion Magdeburg zwischen der Hallischen Straße im Norden, der Sternstraße im Osten und der Straße Am Buckauer Tor im Süden. Einige der Gebäude sind zum Zeitpunkt des Bauvorhabens im Betrieb der Polizeiinspektion inkl. des dazugehörigen Beschäftigten- und Besucherverkehrs.
Die Realisierung der Baumaßnahme ist in drei Bauabschnitten vorgesehen:
Bauabschnitt 1
Abbruch Haus 10, Haus 3 a  c, Haus 11, 12 und 13 und Tankstelle
Sanierung Haus 4, Sanierung Haus 9 und Neubau Haus A1
Bauabschnitt 2
Abbruch Haus 6, Haus 8, Haus 8a Anbau Haus 7, Häuser 14-16
Neubau Haus A2, Sanierung Haus 7
Bauabschnitt 3
Abbruch Haus 1A Zwischenbau
Sanierung Haus 3, Sanierung Haus 1 und 2 mit Neubau Haus C, Neubau Haus B

Dem ersten Bauabschnitt voran gestellt sind die „Bauvorbereitenden Maßnahmen“, welche u.a. die Baustelleneinfriedung einschl. Videoüberwachung und Verkehrssicherung, die Herstellung der neuen Ausfahrt zur Hallischen Straße sowie weitere medientechnische Leistungen einschl. der Tiefbauarbeiten beinhalten.
Aus der Terminplanung für die Gesamtmaßnahme ergibt sich eine zeitweise Überschneidung der Ausführung der Bauabschnitte 1 und 2 sowie 2 und 3, was einschließlich der bauvorbereitenden Maßnahmen zu insgesamt fünf Bauphasen führt.

*Hinweis: VORBEMERKUNGEN HAUS 1C2*
VORBEMERKUNGEN ALLGEMEIN HAUS H1C2

1. Sanierung und Neubau Haus 1C2
Das  5-geschossige Bestandsgebäude Haus 1 und das 4-geschossige Bestandsgebäude Haus 2 - sowie das 4-geschossige Neubaugebäude Haus C werden grundhaft für die neuen Nutzeranforderungen als Büro-und Verwaltungsgebäude saniert und umgebaut.
Die bestehenden Tragkonstruktionen der Decken und Dächer werden, ausgenommen des bereits sanierten Dachbereiches von Haus 1 über Risaliten und Besprechungsraum, abschnittsweise zurückgebaut und durch neue Stahlbeton-, Ziegel- und Holzkonstruktionen ersetzt Für den restlichen Mittelteil wird eine neue Dachkonstruktion analog der über dem Besprechungsraum gewählt. Für das Haus 2 wird eine neue Dachkonstruktion vorgesehen. Zur Installation eines Oberlichtbands muss das Dach angehoben werden. Der Neubau erhält ein Flachdach in Stahlbetonkonstruktion.
Die Bestandsgebäude erhalten im Bereich des Untergeschosses neue Abdichtungssysteme vor dem Neubau des Verbindungsbaus Haus C.
Die historische Klinkerfassade der Bestandsgebäude wird erhalten und unter Gesichtspunkten des Denkmalschutzes saniert. Die Außenwandflächen werden gereinigt und hydrophobiert. Vorhandene Schadstellen  in der Fassade und im Sockelbereich von Haus 2 werden ausgebessert. Die Sanierung der Bestandsfassade von Haus1 beschränkt sich, aufgrund einer bereits erfolgten umfassenden Sanierung, auf die Ausbesserung des Sockelbereich. Es werden neue Holzfenster mit den erforderlichen bauphysikalischen Anforderungen verbaut.
Ein Teil der ehemalige Außenwände/ Bestandsfassaden der Häuser 1 und 2 werden auf Grund des zu errichtenden Zwischenneubaus Haus C zu tragenden Innenwänden. Die Bestandswände (Ziegelmauerwerk) sind entsprechend der Außenwände zu reinigen und Schadstellen auszubessern.
Mit dem Rückbau der Fensterbrüstungen werden zudem Gesimse und Schmuckfriese unterbrochen und im Bereich der neu einzubringenden Innentüren rückgebaut. Die offenen Kopfenden/Stirnseiten sind sauber zu schneiden, auszubessern und zu verputzen.

Im Gebäude sind nichttragende Wände in Trockenbau vorgesehen. Abhangdecken sind hauptsächlich in den Fluren geplant. Bodenaufbauten enthalten Trittschalldämmung und Zementestrich. Als Bodebbeläge sind Fliesen, Linoleum und Nadelvlies vorgesehen.
Installationen werden über vertikale Schächte und von da aus in den Flurdecken horizontal in die Büros verteilt.
In Ergänzung der vorhandenen historischen Treppenhäuser erhält das Gebäude zur barrierefreien Erschließung einen Personenaufzug, sowie einen von der Hof-als auch von der Straßenseite zu erreichenden Hublift im Gebäude.

2. Angaben zur Baustelle
Die Sanierung Haus 1+2 und Errichtung des Neubaus von Haus C  erfolgt im Bauabschnitt 3 gemeinsam mit Haus 3 und Haus B.  Die vorgeschalteten "Bauvorbereitenden Maßnahmen" sind bereits abgeschlossen.
Die Zufahrt zur Baustelle Haus H1C2 erfolgt über die Sternstraße hin zur Seitenstraße Am Buckauer Tor. Die Anfahrt dorthin ist aus Nord-und Südrichtung möglich.
Die für die Ausführung der Leistungen des AN erforderliche Baustelleneinrichtung ist - soweit nicht in separaten Positionen des Leistungsverzeichnisses erfasst - im erforderlichen Umfang Leistungsbestandteil des AN und in die Einheitspreise einzukalkulieren.
Als Baustelleneinrichtungsfläche können durch den AG begrenzte Flächen zur Verfügung gestellt werden. Die vorhandenen Flächen können dem beigefügten Baustelleneinrichtungsplan entnommen werden. Lagerflächen stehen  zur Verfügung und sind durch den AN mit der örtlichen Bauleitung abzustimmen und freigeben zu lassen.
Anschlüsse für Elektro und Wasser sowie sanitäre Anlagen werden bauseits zur Verfügung gestellt. Es ist im BE-Plan eine Fläche für Sanitär- und Bauleitungscontainer ausgewiesen.
Hebezeuge werden seitens des AG nicht gestellt und sind, wenn diese für die Erbringung der Leistung nötig sind, durch den AN zu stellen.

3. Hinweise zum Bauablauf
Dem Auftragnehmer wird zur Kalkulation ein Bauablaufplan, der die zeitlichen und technologischen Abhängigkeiten Gewerke übergreifend darstellt zur Verfügung gestellt. Gewerkspezifische Hinweise befinden sich in den Hinweistexten des Leistungsverzeichnisses.

4. Planunterlagen
Dem Auftragnehmer werden nach Auftragserteilung und in der weiteren Auftragsabwicklung alle für die Ausführung erforderlichen Pläne und sonstigen Unterlagen 1-fach in Papier sowie in digitaler Form (pdf-Format) zur Verfügung gestellt. Darüber hinausgehende Plott-, Druck- und Vervielfältigungskosten sind vom AN im erforderlichen Umfang einzukalkulieren.

*Hinweis: HINWEISE DACHABDICHTUNGSARBEITEN*
Die nachfolgenden Dach- und Klempnerarbeiten werden im Zuge der in mehreren Bauabschnitten unterteilten Sanierungs- und Umbauarbeiten an dem Gebäudes benötigt.

Dem Gewerk Dachabdichtungsarbeiten  sind die Teilleistungen Zimmererarbeiten vorangestellt.

Die Teilbauabschnitte (TBA´s) der Gesamtmaßnahme unterteilen sich wie folgt:

Sanierung Haus 1
Sanierung Haus 2 (bauseits)
Neubau Haus C (bauseits)

Der Abruf der Leistungen, der in Summe in den nachfolgend beschrieben Dach- und Klempnerarbeiten ausgeschriebenen Positionen, bezieht sich ausschließlich auf die Dach- und Klempnerarbeiten für Haus 1.

Im Bereich des Mittelbaus, Ost- und Westrisalite Haus 1 sind die Dachkonstruktion und Beläge in Teilen bereits vor einigen Jahren erneuert worden. Ausgenommen hiervon ist der Bereich im Mittelbau Ache 14-19/B-D, Achse 17-19 D-G. Hier sind seitens des AN die Dachbeläge zu erneuern. Der Abbruch der Bestandsbeläge erfolgt ebenso wie die vorangestellten Zimmererarbeiten bauseits.

Im Bereich des Westrisalit (Achse 12-13/B-F) sind vom AN hingegen die bestehenden Oberlichter sowie in diesem Bereich der Dachaufbau einschließlich Dachschalung abzubrechen und neu herzustellen. Dabei ist an die bauseits neu hergestellte Rauchableitung für den Aufzug anzuarbeiten.

Als horizontale Transportwege stehen auf dem Gelände entsprechende befahrbare Flächen zur Verfügung.

An der straßenbegleitende Fassade besteht nur ein Streifen von ca. 1,5 m breite als Transportweg zur Verfügung.

Die vertikale Zugänglichkeit der zu bearbeitenden Dachkonstruktion erfolgt über außenliegenden Gerüsttreppentürme.

Die vor benannten Punkte sind bei der Kalkulation zu berücksichtigen.

*Hinweis: ANLAGEN ZUM LEISTUNGSVERZEICHNIS*
ANLAGEN ZUM LEISTUNGSVERZEICHNIS

GES-4-ARC-300-LP-P_Lageplan
PDM-5-ARC-390-GES_BE_F Gesamt BE Plan 1.Quartel 2026_251128

GRUNDRISSE

H1C2-5-ARC-300-GR-DA00-2-PD Grundriss Dachaufsicht (2)

SCHNITTE

H1C2-5-ARC-300-SC-SCBB-0-FA Schnitt BB
H1C2-5-ARC-300-SC-SCCC-2-FA Schnitt CC (2)
H1C2-5-ARC-300-SC-SCEE-0-FA Schnitt EE
H1C2-5-ARC-300-SC-SCFF-0-FA Schnitt FF
H1C2-5-ARC-300-SC-SCHH-1-FA Schnitt HH (1)

DACHDETEAILS

H1C2-5-ARC-330-DE-DD00-FA Dachdetails Übersicht
H1C2-5-ARC-330-DE-DD09-F Dach H1 - Wand
H1C2-5-ARC-330-DE-DD10-FA Dach H1 - Fenster
H1C2-5-ARC-330-DE-DD11-FA Dach H1 - Fenster Änderung
H1C2-5-ARC-330-DE-DD12-FA Rinne Dach H1
H1C2-5-ARC-330-DE-DD13-FA Rinne Dach H1
H1C2-5-ARC-330-DE-DD14-FA Rinne Dach H1
H1C2-5-ARC-330-DE-DD16-FA Leitdetail Oberlichter Treppenhaus H1
H1C2-5-ARC-330-DE-DD17-FA Leitdetail Oberlichter Abbruch H1
H1C2-5-ARC-330-DE-DD18-FA Aufzugsentrauchung
H1C2-5-ARC-330-DE-DD20-F Dach H1 - Dämmstreifen nicht brennbar

#### Titel 1.1 Werkplanung, Dokumentation, Dichtheitsprüfung

**1.1.10 Erstellung Montage- und Verlegepläne**
*** Pauschalposition
Erstellen des Gefälleplattenverlegeplans nach Vorgaben der Architektenplanung und in enger Abstimmung mit dem Architekten. Ausführung Gefälledämmung nach Prüfung und Freigabe der Planung durch die Bauleitung inkl. Erstellen der Windsogberechnung
Menge: 1,000 psch
DIN276 neu: 363

**1.1.20 Dichtheitsprüfung der Dachabdichtung**
*** Pauschalposition
Dichtheitsprüfung aller im LV beschriebenen Walm- und Flachdächern nach DIN 55760 im Messbereich mittels Elektroimpuls-Hochvolt-Verfahren (DC-Funkenschlag-Verfahren)

Bestehend aus:
-An- Abfahrt zum Objekt (Ein zeitlicher Versatz mit  mehreren
 An- und Abfahrten ist inzukalkulieren)
-Messgeräte auf- abbauen, Messfläche vorbereiten
-Anlegen eines Stromimpulses an der Unterseite der
 Dachabdichtung (< 40 Watt)
-Überprüfen der Flachdachabdichtung, Dachbahnennähte mit
 dem Hochvolt-Emfänger, Stromflussmessung
-Überprüfen der Dachbahnennähte mit der Prüfnadel
 (in Problembereichen)
-Visuelle Überprüfung der Dachabdichtung und aller Einbau- u.
 Anbauteile
-Markieren der aufgefundene Undichtigkeiten und Schadstellen
-Erstellen folgender Unterlagen: Messprotokoll,
 Dichtigkeitsnachweis oder Leckagebericht, bestehend aus
 Protokoll, Dachaufsichtsplan, Fotodokumentation
Menge: 1,000 psch

**1.1.30 Dokumentation**
*** Pauschalposition
Dokumentation
Auf Grundlage der VOB Teil C und der darin dem Fachgebiet zugeordneten DIN 18531 und DIN 18339 hat der Auftragnehmer die
im Inhaltsverzeichnis dieser LV-Pos. genannten Unterlagen nach Abschluss der vertraglich vereinbarten Arbeiten
und als Voraussetzung und als Grundlage für die bauordnungsrechtliche Abnahme sowie die VOB-Abnahme
folgende Dokumentationsunterlagen geordnet, vollständig sowie prüffähig zusammenzustellen und beim AG oder
dessen Vertreter nach Aufforderung innerhalb von 14 Tagen vorzulegen.

Revisionsunterlagen, mindestens jedoch 2-fach in Papier und 2-fach digital wie folgt:

FORM DER DOKUMENTATION

- Gesamtwerk, 2-fach in Papierform/ Revisionsordner (geordnet
  nach dem folgenden ggf. erweiterten Inhaltsverzeichnis in
  einem Ordner pro Exemplar zu übergeben)

- Gesamtwerk, 1-fach digital als Farbscan auf CD-ROM oder
  USB-Stick
- Gesamtwerk, 1-fach digital sämtliche Dateien einzeln,
  insbesondere editierbare Dateien wie Beschreibungen,
  Tabellen, Pläne und Dokumente
  auf CD-ROM oder USB-Stick zur weiteren Objektpflege

Redundanz- Informationen in den Beschreibungen sollen vermieden werden. Beschreibungen ausführlich, nachvollziehbar und ggf. mit grafischer Ergänzung. Werden Abkürzungen verwendet, sind sie aufzulisten und zu erklären.

Übersteigt der Umfang der einzelnen Dokumentationen die Kapazität eines Ordners pro Gewerk bzw. Anlage, so sind die Kapitel entsprechend in mehrere Ordner zu verteilen. Jeder Ordner ist am Rücken mit den entsprechenden Kapiteln zu bezeichnen.
Der Umfang der fachlichen Ordnerinhalte ist dem folgenden Minimal-Inhaltsverzeichnis zu entnehmen. Die Reihenfolge ist einzuhalten und die Themen durch Trennblätter zu ordnen. Themen-Trennblätter auch ohne Inhalt werden mitgeführt.

0. Inhaltsverzeichnis mit Seitenzahlangabe

0.1. Deckblatt mit Benennung des Bauvorhabens, Gewerk,
  Leistungsinhalt, Bauzeit
0.2. Deckblatt mit Benennung des ausführenden Unternehmens
  mit Ansprechpartner und Kommunikationsmittel
0.3. Deckblatt mit Verzeichnis Subunternehmer mit jeweiligem
  Ansprechpartner und Kommunikationsmittel

1. Allgemeines

1.1. Abnahmeprotokoll gemäß VOB mit Mängelliste und Liste
  Restleistungen
1.2. Protokolle Teilabnahmen
1.3. Protokolle Sachverständigenabnahmen (Mess-,
  Prüfprotokolle und Übergabeberichte)
1.4. Kopie Prüfbücher mit dem Ergebnis der vor der
  Inbetriebnahme durchgeführten Abnahmeprüfungen unter
  Angabe des Verbleibs oder Ort der Ablage des Originals
1.5. Einweisungsprotokolle/Übergabe/Inbetriebnahme
  Objektpflege (Nutzer/Hausmeister)

2. Organisatorische Hinweise

2.1. Liste der Anlagen mit Angabe Einbauort, die einer
  Überwachungspflicht auf Grund öffentlich-rechtlicher
  Vorschriften unterliegen, einschließlich der vorgesehenen
  Prüftermine
2.2. Liste der Bauteile, die der Wartung bedürfen mit Angabe
  Einbauort
2.3. Wartungsangebote/ -verträge
2.4. Fristenregelung für Wartungs- und Instandhaltungsarbeiten

3. Bedienung / Service / Pflege

3.1. Benutzerhandbücher
3.2. Bedienungs-, Gebrauchsanleitungen
3.3. Pflegehinweise
3.4. Zusammenstellung von Vorschriften für Arbeitsschutz und
  Unfallverhütung

4. Dokumentation Gewerk Bau/Freiflächen

4.1. Gewährleistung
4.1.1. Fachunternehmererklärung nach LBO
4.1.2. Fachbauleitererklärung nach LBO
4.1.3. SiGe-Erklärung (Bestätigung Unfallverhütungsvorschrift)

4.2. Herstellerunterlagen
4.2.1. Materialnachweise (Lieferscheine) von allen eingesetzten
  und verbauten Materialien mit eindeutigen
  Produktbezeichnungen mit Positionszuordnung
4.2.2. Datenblätter zu den verbauten Produkten mit
  Positionszuordnung
4.2.3. Zertifikate und Zulassungen, Prüfzeugnisse
4.2.4. Übereinstimmungserklärungen
4.2.5. Zustimmungen im Einzelfall

4.3. Material- und Baubeschreibungen mit Angaben Einbauort
4.3.1. Liste aller sichtbaren Oberflächen und Bauteile mit
  Angabe Einbauort, Farbnummer und Musterung,
  Bemusterungsergebnisse
4.3.2. Benennung aller Schichtenaufbauten, tabellarische
  Auflistung gemäß Bauteil/Einbauort mit
  Materialbemessung
4.3.3. Dokumentationen (Untersuchungen,
  Schadensbeseitigungen)
4.3.4. Entsorgungsnachweise
4.4. Revisionspläne/Werkstattpläne/Fertigteilpläne
4.4.1. Übersichtspläne
4.4.2. Lagepläne
4.4.3. Grundrisspläne
4.4.4. Schnitte/Details
4.4.5. Ansichten

4.5. Bautagebücher
Menge: 1,000 psch

#### Titel 1.2 ABBRUCH/ENTSORGUNG DACH HAUS 1

*Hinweis: DACH WESTRISALIT*

**1.2.10 Lichtkuppel L 1,25 m B 1,55 m 3-schalig PMMA UP-GF H 15cm abbrechen Ge**
Abbruch Lichtkuppel,
lichte Länge vorh. Dachöffnung '1,25' m,

lichte Breite vorh. Dachöffnung '1,55' m,

Form rechteckig, 3-schalig, aus Acrylglas (PMMA), einschl. Aufsetzkranz
aus ungesättigtem Polyesterharz, glasfaserverstärkt (UP-GF), Höhe 15 cm, im Rahmen einer Totalabbruchmaßnahme, Ausführung auf Dachfläche, im 4. Obergeschoss,, Abbruch von Hand/ mit handgeführten Kleingeräten,
aufgenommene Stoffe sammeln, im Behälter des AN lagern, Behältergröße nach Wahl des AN, auf LKW des AN laden, transportieren, entsorgen, zum Lager oder zur Anlage nach Wahl des AN, nicht schadstoffbelastet,
Vergütung der Entsorgung übernimmt AN.
Menge: 4,000 St

**1.2.20 Lichtkuppel L 1,25 m B 1,25 m 3-schalig PMMA UP-GF H 15cm abbrechen Ge**
Abbruch Lichtkuppel,
lichte Länge vorh. Dachöffnung '1,25' m,

lichte Breite vorh. Dachöffnung '1,25' m,

Form rechteckig, 3-schalig, aus Acrylglas (PMMA), einschl. Aufsetzkranz
aus ungesättigtem Polyesterharz, glasfaserverstärkt (UP-GF), Höhe 15 cm, im Rahmen einer Totalabbruchmaßnahme, Ausführung auf Dachfläche, im 4. Obergeschoss,, Abbruch von Hand/ mit handgeführten Kleingeräten,
aufgenommene Stoffe sammeln, im Behälter des AN lagern, Behältergröße nach Wahl des AN, auf LKW des AN laden, transportieren, entsorgen, zum Lager oder zur Anlage nach Wahl des AN, nicht schadstoffbelastet,
Vergütung der Entsorgung übernimmt AN.
Menge: 2,000 St

**1.2.30 Abdichtung Elastomer-Bitumenbahn 3lagig D 25mm abbrechen v.Hand laden**
STLB-Bau 2025-04 084
Abbruch der Dachabdichtung, Bitumenbahn, 3-lagig, Gesamtdicke der Abdichtungsbahnen 25 mm, verklebt und geschweißt, im Rahmen einer Totalabbruchmaßnahme, nicht schadstoffbelastet,
Abfall ist nicht gefährlich, Arbeitshöhe bis 21,5 m über der Standfläche des hierfür erforderlichen Gerüstes, Gerüst wird beigestellt/ist vorh.,
Abbruch von Hand/mit handgeführten Kleingeräten,
aufgenommene Stoffe sammeln, im Behälter des AN lagern, Behältergröße nach Wahl des AN, auf LKW des AN laden, transportieren, entsorgen, zum Lager oder zur Anlage nach Wahl des AN, Abfallschlüssel nach AVV (Abfallverzeichnis-Verordnung) 170302 Bitumengemische,
Vergütung der Entsorgung übernimmt AN.
Menge: 70,000 m2
Leistungsbereichkatalog: 084

**1.2.40 Dämmung Dachschalung PS-Hartschaum abbrechen nicht schadstoffbelastet**
STLB-Bau 2025-04 084
Abbruch der Dämmung auf Dachschalung, Dämmschicht aus Polystyrol-Hartschaum, als Platte, verklebt, im Rahmen einer Totalabbruchmaßnahme, nicht schadstoffbelastet,
Abfall ist nicht gefährlich,
Abbruchdicke '16' cm,
Ausführung im Freien, Arbeitshöhe bis 22 m,
Abbruch von Hand/mit handgeführten Kleingeräten,
aufgenommene Stoffe sammeln, im Behälter des AN lagern, Behältergröße nach Wahl des AN, auf LKW des AN laden, transportieren, entsorgen, zum Lager oder zur Anlage nach Wahl des AN, Abfallschlüssel nach AVV (Abfallverzeichnis-Verordnung) 170604 Dämmstoff,
Vergütung der Entsorgung übernimmt AN.
Menge: 70,000 m2
Leistungsbereichkatalog: 084

**1.2.50 Sperrschicht Steildach Bitumenbahn 2lagig D 6mm abbrechen nicht schads**
Abbruch der Sperrschicht, Bitumenbahn, 2-lagig, Gesamtdicke der Abdichtungsbahnen 6 mm, genagelt (1.Lage) und verschweißt (2.Lage), im Rahmen einer Totalabbruchmaßnahme, nicht schadstoffbelastet,
Abfall ist nicht gefährlich, Arbeitshöhe bis 21,5 m über der Standfläche des hierfür erforderlichen Gerüstes, Gerüst wird beigestellt/ist vorh.,
Abbruch von Hand/mit handgeführten Kleingeräten,
aufgenommene Stoffe sammeln, im Behälter des AN lagern, Behältergröße nach Wahl des AN, auf LKW des AN laden, transportieren, entsorgen, zum Lager oder zur Anlage nach Wahl des AN, Abfallschlüssel nach AVV (Abfallverzeichnis-Verordnung) 170302 Bitumengemische,
Vergütung der Entsorgung übernimmt AN.
Menge: 70,000 m2
Leistungsbereichkatalog: 084

**1.2.60 Dachschalung Holz abbrechen nicht schadstoffbelastet 6kN/m3 D 2,4 cm v**
STLB-Bau 2025-04 084
Abbruch der Dachschalung aus Holz, Nadelholz, im Rahmen einer Totalabbruchmaßnahme, nicht schadstoffbelastet,
Abfall ist nicht gefährlich, Altholzkategorie A II, Wichte des Abbruchstoffes DIN EN 1991-1-1 6 kN/m3,
Abbruchdicke '2,4' cm,
Ausführung im Freien, Arbeitshöhe über 21,5 bis 23,5 m über der Standfläche des hierfür erforderlichen Gerüstes, Gerüst wird beigestellt/ist vorh.,
Abbruch von Hand/mit handgeführten Kleingeräten,
aufgenommene Stoffe sammeln, im Behälter des AN lagern, Behältergröße nach Wahl des AN, auf LKW des AN laden, transportieren, entsorgen, zum Lager oder zur Anlage nach Wahl des AN, Abfallschlüssel nach AVV (Abfallverzeichnis-Verordnung) 170201 Holz,
Vergütung der Entsorgung übernimmt AN.
Menge: 70,000 m2
Leistungsbereichkatalog: 084

*Hinweis: DACH MITTELTEIL BESTAND*
DACH MITTELTEIL BESTAND

Im eigentlich bestehend bleibenden Dachbereich Haus 1 Achse 14-17/D-F muss ein ca. 1 m breiter Streifen der Dachdämmung (Achse 15) aus brandschutztechnischen Gründen ausgetauscht werden. Die nachfolgend beschriebenen Arbeiten sind ausschließlich in diesem Bereich auszuführen.

Ausführung gemäß H1C2-5-ARC-330-DE-DD20-F Dach H1 - Dämmstreifen nicht brennbar

**1.2.70 Abdichtung Elastomer-Bitumenbahn 3lagig D 25mm abbrechen v.Hand laden**
STLB-Bau 2025-04 084
Abbruch der Dachabdichtung, Bitumenbahn, 3-lagig, Gesamtdicke der Abdichtungsbahnen 25 mm, verklebt und geschweißt, im Rahmen einer Totalabbruchmaßnahme, nicht schadstoffbelastet,
Abfall ist nicht gefährlich, Arbeitshöhe bis 21,5 m über der Standfläche des hierfür erforderlichen Gerüstes, Gerüst wird beigestellt/ist vorh.,
Abbruch von Hand/mit handgeführten Kleingeräten,
aufgenommene Stoffe sammeln, im Behälter des AN lagern, Behältergröße nach Wahl des AN, auf LKW des AN laden, transportieren, entsorgen, zum Lager oder zur Anlage nach Wahl des AN, Abfallschlüssel nach AVV (Abfallverzeichnis-Verordnung) 170302 Bitumengemische,
Vergütung der Entsorgung übernimmt AN.
Menge: 11,000 m2
Leistungsbereichkatalog: 084

**1.2.80 Dämmung Dachschalung PS-Hartschaum abbrechen nicht schadstoffbelastet**
STLB-Bau 2025-04 084
Abbruch der Dämmung auf Dachschalung, Dämmschicht aus Polystyrol-Hartschaum, als Platte, verklebt, im Rahmen einer Totalabbruchmaßnahme, nicht schadstoffbelastet,
Abfall ist nicht gefährlich,
Abbruchdicke '16' cm,
Ausführung im Freien, Arbeitshöhe bis 22 m,
Abbruch von Hand/mit handgeführten Kleingeräten,
aufgenommene Stoffe sammeln, im Behälter des AN lagern, Behältergröße nach Wahl des AN, auf LKW des AN laden, transportieren, entsorgen, zum Lager oder zur Anlage nach Wahl des AN, Abfallschlüssel nach AVV (Abfallverzeichnis-Verordnung) 170604 Dämmstoff,
Vergütung der Entsorgung übernimmt AN.
Menge: 11,000 m2
Leistungsbereichkatalog: 084

**1.2.90 Sperrschicht Steildach Bitumenbahn 2lagig D 6mm abbrechen nicht schads**
Abbruch der Sperrschicht, Bitumenbahn, 2-lagig, Gesamtdicke der Abdichtungsbahnen 6 mm, genagelt (1.Lage) und verschweißt (2.Lage), im Rahmen einer Totalabbruchmaßnahme, nicht schadstoffbelastet,
Abfall ist nicht gefährlich, Arbeitshöhe bis 21,5 m über der Standfläche des hierfür erforderlichen Gerüstes, Gerüst wird beigestellt/ist vorh.,
Abbruch von Hand/mit handgeführten Kleingeräten,
aufgenommene Stoffe sammeln, im Behälter des AN lagern, Behältergröße nach Wahl des AN, auf LKW des AN laden, transportieren, entsorgen, zum Lager oder zur Anlage nach Wahl des AN, Abfallschlüssel nach AVV (Abfallverzeichnis-Verordnung) 170302 Bitumengemische,
Vergütung der Entsorgung übernimmt AN.
Menge: 11,000 m2
Leistungsbereichkatalog: 084

#### Titel 1.3 DACHAUFBAU DB01 WALMDACH HAUS 1

*Hinweis: DACHABSCHNITT MITTELTEIL*
DACHABSCHNITT MITTELTEIL

Aufbau:

- 1 Lg. Bitumen-Schweißbahn (zweite Abdichtungslage)
- 160 mm Klappdämmbahn PS-Hartschaum EPS-Platten
  mit oberseitige Kaschierung als erste
  Abdichtungslage bzw. 1m Streifen Mineralwolle im Bereich Achse 15 u. 18
- 1 Lg. Elsatomerbitumen-Dampfsperre
- 1 Lg. Trenn- und Verstärkungslage
- Vollholzschalung C 24, d=24 mm (vorhanden)

Ausführung siehe Anlage zum Leistungsverzeichnis
gemäß Plan:
- H1C2-5-ARC-330-DE-DD13-F Rinne Dach H1
- H1C2-5-ARC-330-DE-DD14-F Rinne Dach H1

**1.3.10 Dampfsperre 1.Lage Bitumenbahn Al nageln**
STLB-Bau 2025-04 021
Dampfsperre als Luftdichtheits- und diffusionsdichte Schicht sd-Wert größer gleich 1500 m DIN 4108-3, DIN 4108-7, für nicht belüftetes Dach, aus Bitumenbahnen, Bitumen-Dampfsperrbahn mit Aluminiumbandeinlage DIN EN 13970 - Al mit Aluminiumbandeinlage, mechanisch befestigen, Untergrund Holz, Ausführung gemäß Einzelbeschreibung,
Einzelbeschreibungs-Nr 'Dampfsperrbahn nageln, Stöße überlappen'
.
Menge: 360,000 m2
Leistungsbereichkatalog: 021

**1.3.20 Dampfsperre 2. Lage Bitumenbahn G200S4 verschweißen**
STLB-Bau 2025-04 021
Dampfbremse als Luftdichtheits- und diffusionssperrende Schicht sd-Wert 100 bis kleiner 1500 m DIN 4108-3, DIN 4108-7, für nicht belüftetes Dach, aus Bitumenbahnen, Bitumen-Schweißbahn DIN EN 13970 - G 200 S4 mit Glasgewebeeinlage 200 g/m2, punkt- oder streifenweise verschweißen, Nähte und Stöße verschweißen, Untergrund Holz, Ausführung gemäß Einzelbeschreibung,
Einzelbeschreibungs-Nr 'Dampfsperre schweißen auf zuvor beschriebener Dampfsperre, Nähte und Stöße mechanisch befestigen'
.
Menge: 360,000 m2
Leistungsbereichkatalog: 021

**1.3.30 Wandanschluss Dampfsperre H 50cm**
Wandanschluss, starr, Dampfsperre ca. 50 cm aufkanten,
Abdichtung aus Bitumenbahn, vollflächig kleben.
einschl. erforderlichen Grundierung als Haftbrücke. Untergrund Mauerwerk.
Menge: 28,000 m
Leistungsbereichkatalog: 021
DIN 276-06: 335
DIN276 neu: 335
Liegenschaft: 3130

**1.3.40 Anschluss Dampfsperre Schwelle Traufe / Ortgang**
Anschluss / Aufkantung an Schwellholz / Randeinfassung an Traufe/Ortgängen, starr, Dampfsperre ca. 20 cm aufkanten und bis zu 30 cm auf das Schwellholz / die Randeinfassung führen,
Abdichtung aus Bitumenbahn, nageln.
Menge: 55,000 m
Leistungsbereichkatalog: 021
DIN 276-06: 335
DIN276 neu: 335
Liegenschaft: 3130

**1.3.50 Wärmedämmschicht Flachdach PS-Hartschaum EPS DAA dm 160 mm**
STLB-Bau 2025-04 021
Wärmedämmschicht als Flachdachdämmung, für nicht belüftetes Dach, aus Polystyrol-Hartschaum in Platten, EPS DIN EN 13163, Anwendungsgebiet DIN 4108-10 DAA, mittlere Druckbelastbarkeit - dm, Bemessungswert der Wärmeleitfähigkeit max. 0,035 W/(mK), Nennwert der Wärmeleitfähigkeit max. 0,034 W/(mK), Baustoffklasse DIN 4102-1 B2 (normalentflammbar), Dicke 160 mm, wärmeaktivierbare Verklebung auf vorh. Dampfsperre.
Menge: 330,000 m2
Leistungsbereichkatalog: 021

**1.3.60 Wärmedämmschicht Flachdach Mineralwolle MW DAA 0,040W/(mK) D 160mm**
STLB-Bau 2025-04 021
Wärmedämmschicht als Flachdachdämmung, für nicht belüftetes Dach, aus Mineralwolle in Platten, MW DIN EN 13162, Anwendungsgebiet DIN 4108-10 DAA, Bemessungswert der Wärmeleitfähigkeit max. 0,040 W/(mK), Nennwert der Wärmeleitfähigkeit max. 0,039 W/(mK), Baustoffklasse DIN 4102-1 A1/A2 (nichtbrennbar), Dicke 160 mm, wärmeaktivierbare Verklebung auf vorh. Dampfsperre.
Menge: 30,000 m2
Leistungsbereichkatalog: 021

**1.3.70 Dachabdichtung BROOF 2lagig KSP-Polymerbitumenbahn PYE-KTP-KSP2,8 stre**
STLB-Bau 2025-04 021
Abdichtung von Dächern, DIN 18531-1 und DIN 18531-3, Anwendungsklasse K1, für nicht genutzte Dächer, Neigung größer gleich 2 %, Einwirkungsklasse I A, Anforderungen hinsichtlich Widerstandsfähigkeit gegen Flugfeuer und strahlende Wärme B ROOF, Untergrund Dämmschicht aus expandiertem Polystyrol-Hartschaum (EPS), 2-lagig,
1. Lage aus kaltselbstklebenden Polymerbitumenbahnen DIN EN 13707 PYE - KTP - KSP 2,8 mit Kombinationsträgereinlage mit überwiegendem Polyesteranteil, Anwendungstyp DIN/TS 20000-201 DU, Eigenschaftsklasse E1, streifenweise selbstklebend, Nähte schließen,
2. Lage aus Polymerbitumen-Schweißbahnen DIN EN 13707 PYE - KTP S4 mit Kombinationsträgereinlage mit überwiegendem Polyesteranteil, Anwendungstyp DIN/TS 20000-201 DO, Eigenschaftsklasse E1, vollflächig schweißen, mit werkseitiger Abstreuung aus Schiefersplitt.
Menge: 360,000 m2
Leistungsbereichkatalog: 021

**1.3.80 Traufabschluss Traufblech Elastomerbahn Schleppstreifen**
STLB-Bau 2024-04 021
Traufabschluss mit Traufblech, Blech grundieren, Dampfsperre anschließen, Abdichtung aus Elastomerbahnen, Abdichtung aufkleben, Oberlage bis zur Tropfkante des Bleches herunterführen, Traufblech wird gesondert vergütet, einschl. Schleppstreifen, Untergrund Holz.
Menge: 55,000 m
Leistungsbereichkatalog: 021
DIN 276-06: 363
DIN276 neu: 363
Liegenschaft: 3120

**1.3.90 UK Traufblech Holzbohle 10/4cm**
Unterkonstruktion für Dachentwässerung, Liefern, Abbinden und Aufstellen und Verlegen der Holzbohle, von Querschnitt 10/4 cm, Einzellänge bis 2 m, konisch umlaufend, Befestigung auf Dampfsperre aus Bitumenbahn
Menge: 40,000 m
Leistungsbereichkatalog: 016
DIN 276-06: 331
DIN276 neu: 331
Liegenschaft: 3120

**1.3.100 Wandanschluss starr H 15cm Bitumen-Dachabdichtung Kappleiste**
Wandanschluss, starr, Dachabdichtungslagen ca. 15 cm aufkanten,2-lagig, Innenecke mit Dämmkeil 5 x 5 cm hinterlegen, Abdichtung aus Bitumen-Dachabdichtung,kaltselbstklebend als Unterlagsbahn, vollflächig verklebt ,Abdichtung mit Klemmprofil/Klemmschiene befestigen, Klemmschiene aus Aluminium, einschl. Überhangstreifen (Kappleiste), Untergrund Mauerwerk.

Ausführung siehe Anlage zum Leistungsverzeichnis
gemäß Plan H1C2-5-ARC-330-DE-DD09-F Dach H1 - Wand
Menge: 28,000 m
Leistungsbereichkatalog: 021
DIN 276-06: 335
DIN276 neu: 335
Liegenschaft: 3130

**1.3.110 Überhangblech für Wandabschluss**
Liefern und fachgerecht montieren eines Überhangblechs als Wandabschluss, entsprechend den Detailplänen.
Ausführung als gekantetes Abdeck- bzw. Ortgangblech mit Überstand zur Wasserführung,
Material: Aluminium, pulverbeschichtet, Stärke ≥ 1,0 mm, Länge: max. 3,00 m pro Element (stoßversetzt, mit min. 5 cm Überdeckung),Oberer Schenkel ca. 610 cm in die vorhandene Mauerwerksfuge einlassen, Fuge im Mauerwerk auf ca. 2025 mm Tiefe ausstemmen, Einlegen des Blechrandes mit Hinterfüllmaterial, Versiegelung der Fuge, Tropfkante ausbilden zur freien Wasserabgabe

Material- und Farbwahl gemäß Abstimmung mit AG.
Menge: 28,000 m

**1.3.120 Abdichtungsanschluss, Inneneckausbildung, vertikal**
Eckausbildung für Anschluss der Dachabdichtung innerhalb von aufgehende Bauteile, passend zum
Dachabdichtungsanschluss.

Innenecken / senkrechter Anschluss
zu vor beschriebener  Abdichtung
Menge: 28,000 m
DIN 276-06: 364

**1.3.130 Lichtkuppel, Oberlicht Rauchableitungsöffnung Treppenhäuser**
Lichtkuppel, als Natürliche Rauchabzugsanlagen (NRA), lichtdurchlässig, aus Wärmedämmisolierglas aus Float mit Selbstreinigungseffekt, Oberschale aus
Aluminium, dreischalig mit
angeformter Tropfkante und
wärmegedämmten Aufsatzkranz h=30cm
inkl. Bohlenkranz Querschnitt 16/16cm
inkl. Sicherheitsgitterrost mit Leiterhaltung
inkl. Schlagregenschürze,
alle Befestigungsmittel feuerverzinkt.

Rohbaumaße 1,50 m x 1,20 m
Einbauort: DB01 Achse 16-17/C-D
Lichtdurchlässigkeit 76 %
Oberlichtfarbe : opak-weiß
Oberlichtart : dreischalig, öffenbar
U-Wert Oberlicht : ca. 1,4 W/m²K

inkl. System gebundenem Öffnungsantrieb,
als aufgesetzt eingebauter Motor,
für bauseitigen elektrischen Anschluss

vorgerichtet mit Potential freien Kontakten / Anschlüssen für Regen-/u.Windsensor
der motorbetriebene Lichtkuppelöffnung,

Ausführung siehe Anlage zum Leistungsverzeichnis
gemäß Plan:
- H1C2-5-ARC-330-DE-DD16-F Leitdetail Oberlichter Treppenhaus H1
Menge: 1,000 St

**1.3.140 Anschluss Dachabdichtung Aufsetzkranz L 1,5 m B 1 m**
Anschluss der Abdichtung von Dächern an Aufsetzkranz für
Lichtkuppel, Höhe 40 cm,
Lichte Länge 1,5 m
Lichte Breite 1 m, eckig,mit Anschlussbahn, Dachabdichtung einlagig, aus Elastomerbitumen-Schweißbahn, Dicke 1,6 mm, Untergrund Holz/Dämmung.
Menge: 1,000 St

**1.3.150 Dachhauben (SW, Kunststoff) liefern,einbauen und abdichten, DN 100**
Dachhauben ( zur Entlüftung Abwasserleitungen, Lüftungsdurchführungen) aus Kunststoff DN100 liefern, einbauen und eindichten
inkl. Hochziehen der Dampfsperre sowie
der. erforderlichen Bahnenstreifen und
Dichtungsbändern
Nennweite  : bis DN 100
Menge: 5,000 St
Leistungsbereichkatalog: 021
DIN 276-06: 363
DIN276 neu: 363

**1.3.160 Kabeldurchführung PVC-U NW 150mm L 700 mm**
STLB-Bau 2024-04 021
Kabeldurchführung aus Polyvinylchlorid (PVC-U), Nennweite 150,
Länge '700' mm,
einteilig, mit Klebeflansch, Anschließen von Abdichtung wird gesondert vergütet.
Menge: 2,000 St
Leistungsbereichkatalog: 021

**1.3.170 Kabel eindichten mit Hüllrohr bis DN 150**
Kabelausführungen fachgerecht eindichten mit
Verzinkten Stahlrohr DN 150
Ausführung als Schwanenhals
(Elektroleitungen im Bündel mit Hüllrohr )
Menge: 2,000 St
DIN 276-06: 397

**1.3.180 Anschlagkonstruktion Anseilsicherung H 45-55cm Stahl verz Dämmhaube**
STLB-Bau 2025-04 021
Anschlagkonstruktion für Anseilsicherung, als Stütze, DIN EN 795, Höhe über Befestigungsfläche über 45 bis 55 cm, Typ A, für Einzelanschlagpunkt, aus feuerverzinktem Stahl DIN EN ISO 1461, einschl. Wärmedämmhauben, für Flachdach, Dachneigung bis 5 Grad, zur Befestigung in Holz.
Menge: 15,000 St
Leistungsbereichkatalog: 021
Liegenschaft: 3190

**1.3.190 Bautenschutzmatte 8 mm**
Bautenschutzmatte, als Schutz der Abdichtung vor
Beschädigungen im Zuge der Bauleistungen, lose, dicht
gestoßen, einschl. erforderlicher Zuschnittarbeiten
Plattendicke  : 8  mm

Bautenschutzmatten sind im Zuge der Bauleistungen umzusetzen / neu zu verlegen.

In den Einheitspreis ist das mehrfache (4 mal in den Teilbereichen der TBA´s ) umverlegen einzukalkulieren.

Das Umverlegen erfolgt auf Anweisung der Bauüberwachung.
Menge: 90,000 m2
DIN 276-06: 393

*Hinweis: AUSTAUSCH DACHAUFBAU BESTANDSBEREICH*
AUSTAUSCH DACHAUFBAU BESTANDSBEREICH

Im eigentlich bestehend bleibenden Dachbereich Haus 1 Achse 14-17/D-F muss ein ca. 1 m breiter Streifen der Dachdämmung (Achse 15) aus brandschutztechnischen Gründen ausgetauscht werden. Die nachfolgend beschriebenen Arbeiten sind ausschließlich in diesem Bereich auszuführen.

Ausführung gemäß H1C2-5-ARC-330-DE-DD20-F Dach H1 - Dämmstreifen nicht brennbar
Aufbau:

- 1 Lg. Bitumen-Schweißbahn (zweite Abdichtungslage)
- 160 mm Mineralwolle
- 1 Lg. Elsatomerbitumen-Dampfsperre
- 1 Lg. Trenn- und Verstärkungslage
- Vollholzschalung C 24, d=24 mm (vorhanden)

Die neue oberste Lage der Dachabdichtung ist in den Anschlussbereichen mindestens 10 cm überlappend auf die vorhandene Abdichtung zu führen und dauerhaft dicht anzuschließen. Dies ist in den Einheitspreis einzukalkulieren.

**1.3.200 Dampfsperre 1.Lage Bitumenbahn Al nageln**
STLB-Bau 2025-04 021
Dampfsperre als Luftdichtheits- und diffusionsdichte Schicht sd-Wert größer gleich 1500 m DIN 4108-3, DIN 4108-7, für nicht belüftetes Dach, aus Bitumenbahnen, Bitumen-Dampfsperrbahn mit Aluminiumbandeinlage DIN EN 13970 - Al mit Aluminiumbandeinlage, mechanisch befestigen, Untergrund Holz, Ausführung gemäß Einzelbeschreibung,
Einzelbeschreibungs-Nr 'Dampfsperrbahn nageln, Stöße überlappen'
.
Menge: 11,000 m2
Leistungsbereichkatalog: 021

**1.3.210 Dampfsperre 2. Lage Bitumenbahn G200S4 verschweißen**
STLB-Bau 2025-04 021
Dampfbremse als Luftdichtheits- und diffusionssperrende Schicht sd-Wert 100 bis kleiner 1500 m DIN 4108-3, DIN 4108-7, für nicht belüftetes Dach, aus Bitumenbahnen, Bitumen-Schweißbahn DIN EN 13970 - G 200 S4 mit Glasgewebeeinlage 200 g/m2, punkt- oder streifenweise verschweißen, Nähte und Stöße verschweißen, Untergrund Holz, Ausführung gemäß Einzelbeschreibung,
Einzelbeschreibungs-Nr 'Dampfsperre schweißen auf zuvor beschriebener Dampfsperre, Nähte und Stöße mechanisch befestigen'
.
Menge: 11,000 m2
Leistungsbereichkatalog: 021

**1.3.220 Wärmedämmschicht Flachdach Mineralwolle MW DAA 0,040W/(mK) D 160mm**
STLB-Bau 2025-04 021
Wärmedämmschicht als Flachdachdämmung, für nicht belüftetes Dach, aus Mineralwolle in Platten, MW DIN EN 13162, Anwendungsgebiet DIN 4108-10 DAA, Bemessungswert der Wärmeleitfähigkeit max. 0,040 W/(mK), Nennwert der Wärmeleitfähigkeit max. 0,039 W/(mK), Baustoffklasse DIN 4102-1 A1/A2 (nichtbrennbar), Dicke 160 mm, wärmeaktivierbare Verklebung auf vorh. Dampfsperre.
Menge: 11,000 m2
Leistungsbereichkatalog: 021

**1.3.230 Dachabdichtung BROOF 2lagig KSP-Polymerbitumenbahn PYE-KTP-KSP2,8 stre**
STLB-Bau 2025-04 021
Abdichtung von Dächern, DIN 18531-1 und DIN 18531-3, Anwendungsklasse K1, für nicht genutzte Dächer, Neigung größer gleich 2 %, Einwirkungsklasse I A, Anforderungen hinsichtlich Widerstandsfähigkeit gegen Flugfeuer und strahlende Wärme B ROOF, Untergrund Dämmschicht aus expandiertem Polystyrol-Hartschaum (EPS), 2-lagig,
1. Lage aus kaltselbstklebenden Polymerbitumenbahnen DIN EN 13707 PYE - KTP - KSP 2,8 mit Kombinationsträgereinlage mit überwiegendem Polyesteranteil, Anwendungstyp DIN/TS 20000-201 DU, Eigenschaftsklasse E1, streifenweise selbstklebend, Nähte schließen,
2. Lage aus Polymerbitumen-Schweißbahnen DIN EN 13707 PYE - KTP S4 mit Kombinationsträgereinlage mit überwiegendem Polyesteranteil, Anwendungstyp DIN/TS 20000-201 DO, Eigenschaftsklasse E1, vollflächig schweißen, mit werkseitiger Abstreuung aus Schiefersplitt.
Menge: 13,000 m2
Leistungsbereichkatalog: 021

*Hinweis: DACHABSCHNITT WESTRISALIT*
DACHABSCHNITT WESTRISALIT

Nach Abbruch der bestehenden Lichtkuppeln muss in diesem Bereich
analog zum restlichen Dachaufbau angearbeitet werden.

- 1 Lg. Bitumen-Schweißbahn (zweite Abdichtungslage)
- 160 mm Klappdämmbahn PS-Hartschaum EPS-Platten
  mit oberseitige Kaschierung als erste
  Abdichtungslage
- 1 Lg. Elsatomerbitumen-Dampfsperre
- 1 Lg. Trenn- und Verstärkungslage
- Vollholzschalung C 24, d=24 mm

Ausführung siehe Anlage zum Leistungsverzeichnis
gemäß Plan:
- H1C2-5-ARC-330-DE-DD12-F Rinne Dach H1
- H1C2-5-ARC-330-DE-DD17-F Leitdetail Oberlichter Abbruch H1

**1.3.240 Dachschalung Brett gespundet Nadelholz Gebrauchskl.1 D 24mm B 120mm**
Dachschalung als Unterlage für Dampfsperre, aus gespundeten Brettern, Nadelholz, Sortierklasse S 10 DIN 4074-1, Holzfeuchte max. 10 %, einseitig gehobelt, vorbehandelt, Gebrauchsklasse 1 DIN 68800-2, mit erforderlichem Holzschutz Vorbeugend gegen Insekten und Pilze Prüfprädikat lv,P, Dicke 24 mm, Breite 120 mm, Untergrund Holz, mechanisch befestigen.
Menge: 70,000 m2
Leistungsbereichkatalog: 020
DIN 276-06: 363
DIN276 neu: 363
Liegenschaft: 3130

**1.3.250 Dampfsperre 1.Lage Bitumenbahn Al nageln**
STLB-Bau 2025-04 021
Dampfsperre als Luftdichtheits- und diffusionsdichte Schicht sd-Wert größer gleich 1500 m DIN 4108-3, DIN 4108-7, für nicht belüftetes Dach, aus Bitumenbahnen, Bitumen-Dampfsperrbahn mit Aluminiumbandeinlage DIN EN 13970 - Al mit Aluminiumbandeinlage, mechanisch befestigen, Untergrund Holz, Ausführung gemäß Einzelbeschreibung,
Einzelbeschreibungs-Nr 'Dampfsperrbahn nageln, Stöße überlappen'
.
Menge: 70,000 m2
Leistungsbereichkatalog: 021

**1.3.260 Dampfsperre 2. Lage Bitumenbahn G200S4 verschweißen**
STLB-Bau 2025-04 021
Dampfbremse als Luftdichtheits- und diffusionssperrende Schicht sd-Wert 100 bis kleiner 1500 m DIN 4108-3, DIN 4108-7, für nicht belüftetes Dach, aus Bitumenbahnen, Bitumen-Schweißbahn DIN EN 13970 - G 200 S4 mit Glasgewebeeinlage 200 g/m2, punkt- oder streifenweise verschweißen, Nähte und Stöße verschweißen, Untergrund Holz, Ausführung gemäß Einzelbeschreibung,
Einzelbeschreibungs-Nr 'Dampfsperre schweißen auf zuvor beschriebener Dampfsperre, Nähte und Stöße mechanisch befestigen'
.
Menge: 70,000 m2
Leistungsbereichkatalog: 021

**1.3.270 Wärmedämmschicht Flachdach PS-Hartschaum EPS DAA dm 160 mm**
STLB-Bau 2025-04 021
Wärmedämmschicht als Flachdachdämmung, für nicht belüftetes Dach, aus Polystyrol-Hartschaum in Platten, EPS DIN EN 13163, Anwendungsgebiet DIN 4108-10 DAA, mittlere Druckbelastbarkeit - dm, Bemessungswert der Wärmeleitfähigkeit max. 0,035 W/(mK), Nennwert der Wärmeleitfähigkeit max. 0,034 W/(mK), Baustoffklasse DIN 4102-1 B2 (normalentflammbar), Dicke 160 mm, wärmeaktivierbare Verklebung auf vorh. Dampfsperre.
Menge: 70,000 m2
Leistungsbereichkatalog: 021

**1.3.280 Dachabdichtung BROOF 2lagig KSP-Polymerbitumenbahn PYE-KTP-KSP2,8**
STLB-Bau 2025-04 021
Abdichtung von Dächern, DIN 18531-1 und DIN 18531-3, Anwendungsklasse K1, für nicht genutzte Dächer, Neigung größer gleich 2 %, Einwirkungsklasse I A, Anforderungen hinsichtlich Widerstandsfähigkeit gegen Flugfeuer und strahlende Wärme B ROOF, Untergrund Dämmschicht aus expandiertem Polystyrol-Hartschaum (EPS), 2-lagig,
1. Lage aus kaltselbstklebenden Polymerbitumenbahnen DIN EN 13707 PYE - KTP - KSP 2,8 mit Kombinationsträgereinlage mit überwiegendem Polyesteranteil, Anwendungstyp DIN/TS 20000-201 DU, Eigenschaftsklasse E1, streifenweise selbstklebend, Nähte schließen,
2. Lage aus Polymerbitumen-Schweißbahnen DIN EN 13707 PYE - KTP S4 mit Kombinationsträgereinlage mit überwiegendem Polyesteranteil, Anwendungstyp DIN/TS 20000-201 DO, Eigenschaftsklasse E1, vollflächig schweißen, mit werkseitiger Abstreuung aus Schiefersplitt.
Menge: 70,000 m2
Leistungsbereichkatalog: 021

**1.3.290 Traufabschluss Traufblech Elastomerbahn Schleppstreifen**
STLB-Bau 2024-04 021
Traufabschluss mit Traufblech, Blech grundieren, Dampfsperre anschließen, Abdichtung aus Elastomerbahnen, Abdichtung aufkleben, Oberlage bis zur Tropfkante des Bleches herunterführen, Traufblech wird gesondert vergütet, einschl. Schleppstreifen, Untergrund Holz.
Menge: 80,000 m
Leistungsbereichkatalog: 021
DIN 276-06: 363
DIN276 neu: 363
Liegenschaft: 3120

*Hinweis: DACHABSCHNITT OSTRISALIT*
DACHABSCHNITT OSTRISALIT

Aufbau:

- 1 Lg. Bitumen-Schweißbahn (zweite Abdichtungslage)
- 160 mm Klappdämmbahn PS-Hartschaum EPS-Platten
  mit oberseitige Kaschierung als erste
  Abdichtungslage
- 1 Lg. Elsatomerbitumen-Dampfsperre
- 1 Lg. Trenn- und Verstärkungslage
- Vollholzschalung C 24, d=24 mm (vorhanden)

Ausführung siehe Anlage zum Leistungsverzeichnis
gemäß Plan - H1C2-5-ARC-330-DE-DD12-F Rinne Dach H1

**1.3.300 Traufabschluss Traufblech Elastomerbahn Schleppstreifen**
STLB-Bau 2024-04 021
Traufabschluss mit Traufblech, Blech grundieren, Dampfsperre anschließen, Abdichtung aus Elastomerbahnen, Abdichtung aufkleben, Oberlage bis zur Tropfkante des Bleches herunterführen, Traufblech wird gesondert vergütet, einschl. Schleppstreifen, Untergrund Holz.
Menge: 80,000 m
Leistungsbereichkatalog: 021
DIN 276-06: 363
DIN276 neu: 363
Liegenschaft: 3120

*Hinweis: ANSCHLUSS DACHABDICHTUNG AN RAUCHABLEITUNG AUFZUG*
ANSCHLUSS DACHABDICHTUNG AN RAUCHABLEITUNG AUFZUG

Die Herstellung der Dachabdichtung an die Schachtwand des Aufzugs
und an die  Zinkblechhaube erfolgt gemäß der Detailzeichnung

H1C2-5-ARC-330-DE-DD18-F Aufzugsentrauchung

**1.3.310 HWL Platte zwischen Fuge Bestandsdach-Schacht**
Liefern und fachgerecht montieren einer umlaufenden Fugenschließung zwischen  Schachtwand und Bestandsaufbau Dach aus Holzwerkstoffplatte (HWL) mit einer Dicke von 20 mm. Die Platte ist passgenau zuzuschneiden und dicht an der Schachtwand anzusetzen. Die Fuge ist dauerhaft geschlossen und gegen Feuchtigkeit sowie mechanische Einflüsse widerstandsfähig auszuführen.
Material: Holzwerkstoffplatte (HWL), 20 mm stark, Höhe ca. 200mm
Menge: 4,000 m

**1.3.320 Wandanschluss Dampfsperre H 50cm**
Wandanschluss, starr, Dampfsperre ca. 50 cm aufkanten,
Abdichtung aus Bitumenbahn, vollflächig schweißen.
einschl. erforderlichen Grundierung als Haftbrücke. Untergrund Stahlbeton
Menge: 4,000 m
Leistungsbereichkatalog: 021
DIN 276-06: 335
DIN276 neu: 335
Liegenschaft: 3130

**1.3.330 Wärmedämmschicht Schachtwand EPS 040 D 60mm, H 200mm**
Wärmedämmschicht als Flachdachdämmung, für nicht belüftetes Dach, aus Polystyrol-Hartschaum in Platten, EPS DIN EN 13163, Anwendungsgebiet DIN 4108-10 DAA, mittlere Druckbelastbarkeit - dm, Bemessungswert der Wärmeleitfähigkeit max. 0,035 W/(mK), Nennwert der Wärmeleitfähigkeit max. 0,034 W/(mK), Baustoffklasse DIN 4102-1 B2 (normalentflammbar), Dicke 160 mm, wärmeaktivierbare Verklebung auf vorh. Dampfsperre;
umlaufend an Schachtwand auf Dampfsperre befestigen
Menge: 4,000 m

**1.3.340 Schachtwandanschluss starr H 26cm Polymerbitumenbahn**
Schachtwandanschluss, starr, Dachabdichtungslagen ca. 26 cm aufkanten, Innenecke mit Dämmkeil 5 x 5 cm hinterlegen, Abdichtung aus Polymerbitumenbahn, vollflächig schweißen,
Menge: 4,000 m
Leistungsbereichkatalog: 021
DIN 276-06: 335
DIN276 neu: 335
Liegenschaft: 3130

**1.3.350 Bohlenkranz Schachtkopf b/h=23/8 cm**
Bohlenkranz Aufzugschachtkopf aus Holz, umlaufend, auf Stb.-Schachtwand
liefern und verlegen, inkl. aller Befestigungsmittel

NH C24
b/h= 23/8 cm
Menge: 4,000 m

**1.3.360 Abdichtung von Rauchableitung Aufzug/UK Holzbohle Flüssigabdichtung**
Abdichtung von Rauchableitung Aufzug, mit Flüssigkunststoff mit Europäischer Technischer Zulassung ETAG 005, 2-komponentig auf PUR-Basis, DIN 18531-1 und DIN 18531-3, für nicht genutzte Dächer, Neigung größer gleich 2 %, Anwendungsklasse K1, Anforderungen hinsichtlich Widerstandsfähigkeit gegen Flugfeuer und strahlende Wärme B ROOF, Einwirkungsklasse I A, Eigenschaftsklasse E1, Dauerhaftigkeit W3, Nutzlastklasse P4, Temperaturbeständigkeit TL4/TH4, mit Einlage nach Zulassung, mind. 110 g/m2, Dicke der Abdichtung mind. 1,8 mm, einschl. Grundierung, Untergrund Holz / Zinkblech.
Menge: 4,000 m

*Hinweis: SONSTIGES*

**1.3.370 Rückbau der bauseits hergestellten Notabdichtung inkl. Befestigung**
Rückbau und Aufnahme der bauseits hergestellten provisorischen Notabdichtung auf der Dachfläche nach Beendigung der Bauphase.
Die Leistung umfasst:
Lösen und Entfernen der provisorischen Abdichtungslagen inkl. Befestigungsmittel
Trennen von Anschlüssen und Übergängen an aufgehende Bauteile
Säubern der Untergründe von groben Rückständen, soweit für nachfolgende Leistungen erforderlich
die Entsorgung der ausgebauten Materialien wird gesondert vergütet
Menge: 360,000 m2

**1.3.380 Trennen der provisorischen Notabdichtung**
Trennen der provisorischen Notabdichtung
Leistungsbeschreibung:
Fachgerechtes Trennen der bauseits hergestellten provisorischen Notabdichtung im Zuge des Rückbaus.
Die Leistung umfasst:
Auftrennen von verklebten oder verschweißten Nähten und Überlappungen der Notabdichtung
Lösen von Anschlüssen an aufgehende Bauteile, Rändern und Durchdringungen
Einsatz geeigneter Geräte (z. B. Trennmesser, Heißluft)
Herstellen sauberer Schnittkanten zur Vorbereitung des Rückbaus
Ausführung so, dass:
angrenzende Bauteile und Untergründe nicht beschädigt werden
der nachfolgende Rückbau der Notabdichtung erleichtert wird
Menge: 100,000 m

**1.3.390 Entsorgung der Notabdichtung 1-lagig**
Entsorgung der provisorischen Notabdichtung
Leistungsbeschreibung:
Aufnehmen, Laden, Abtransport und fachgerechte Entsorgung der beim Rückbau anfallenden Materialien der provisorischen Notabdichtung gemäß den geltenden gesetzlichen Vorschriften.
Die Leistung umfasst:
Transport der ausgebauten Abdichtungsstoffe von der Baustelle
Sortierung, sofern erforderlich
Übergabe an ein zugelassenes Entsorgungsunternehmen
Nachweisführung (z. B. Wiegescheine, Entsorgungsnachweise) auf Verlangen des Auftraggebers
Abfallschlüssel (AVV): 17 03 02  Bitumengemische
Menge: 2,000 t

**1.3.400 Untergrund reinigen Holz haftungsmindernde Schicht laden transp. LKW A**
Reinigen des Untergrundes aus Holz, von grober Verschmutzung, von haftungsmindernden Schichten, zur Verbesserung der Haftung, aufgenommene Stoffe zur Entsorgung sortieren, sammeln, auf LKW des AN laden, transportieren, zur zugelassenen Lagerfläche des AN, Abfall ist nicht gefährlich, nicht schadstoffbelastet, Abbruchmaterialien werden Eigentum des AN und sind zu entsorgen
Menge: 360,000 m2
Leistungsbereichkatalog: 033

**1.3.410 Zusatzaufwand bei mehrfach überlappter oder beschädigter Notabdichtung**
Zusätzlicher Aufwand beim Rückbau der provisorischen Notabdichtung infolge mehrfacher Überlappungen, zusätzlicher Lagen oder beschädigter bzw. stark verklebter Bereiche.
Die Leistung umfasst:
erschwertes Lösen mehrlagiger Abdichtungsbereiche
Auftrennen zusätzlicher Überlappungen und Verklebungen
erhöhter Zeitaufwand beim Abtragen und Trennen der Abdichtung
Beseitigung von lokalen Schadstellen mit erhöhtem Arbeitsaufwand
Nur für tatsächlich betroffene Flächenanteile.
Menge: 50,000 m2

**1.3.420 Zusatzaufwand bei Durchfeuchtung unter der Notabdichtung**
Zusätzlicher Aufwand beim Rückbau infolge von Durchfeuchtung unterhalb der provisorischen Notabdichtung.
Die Leistung umfasst:
erschwertes Entfernen feuchter oder durchnässter Abdichtungsbereiche
Aufnahme und Separierung feuchter Materialien
erhöhter Reinigungs- und Trocknungsaufwand der Untergründe
zusätzliche Maßnahmen zur Herstellung eines geeigneten Untergrundes für Folgearbeiten

Nur bei nachgewiesener Durchfeuchtung auszuführen.
Menge: 50,000 m2

**1.3.430 Sicherstellung der Regendichtigkeit während Rückbau Notabdichtung**
Herstellen und Aufrechterhalten der Regendichtigkeit während des abschnittsweisen Rückbaus der provisorischen Notabdichtung.
Die Leistung umfasst:
temporäres Abdecken freigelegter Dachbereiche
Einbau von Schutzfolien, Planen oder provisorischen Abdichtungen
Sicherung gegen eindringendes Niederschlagswasser während der Arbeiten
Anpassung der Maßnahmen an Baufortschritt und Witterung
Vorhaltung und mehrfaches Umsetzen der Sicherungsmaßnahmen

Abrechnung nach tatsächlich gesicherten Dachflächen.
Menge: 150,000 m2

**1.3.440 Entwässerung, behelfsmäßig einbauen, vorhalten, abbauen**
Entwässerung über behelfsmäßige Rinnen, Fallrohre und
Kunststoffschläuche während der Bauzeit, für
alle beschriebenen Dachflächen abschnittsweise
einbauen, incl. Vorhaltung und Abbau.
Der AN hat dafür Sorge zu tragen, dass das Wasser
aus dem Gebäude geführt wird, ohne das es zu
Feuchteschäden im Gebäude oder an der Fassade kommt.
Menge: 470,000 m
Leistungsbereichkatalog: 022
DIN 276-06: 398
DIN276 neu: 363
Liegenschaft: 363

**1.3.450 Provisorische Abläufe / Notabläufe**
Provisorische Abläufe / Notabläufe während der Bauzeit, für alle beschriebenen Dachflächen abschnittsweise
einbauen, incl. Vorhaltung und Abbau.
Der AN hat dafür Sorge zu tragen, dass das Wasser
aus dem Gebäude geführt wird, ohne das es zu
Feuchteschäden im Gebäude oder an der Fassade kommt.
Menge: 4,000 St
Leistungsbereichkatalog: 022
DIN 276-06: 398
DIN276 neu: 363
Liegenschaft: 363

**1.3.460 Herstellung von Gefällemulden (provisorisch)**
Herstellung provisorischer Gefällemulden zur Entwässerung von Dachflächen während der Bauphase
Leistungsbeschreibung:
Herstellen von provisorischen Gefällemulden auf Dachflächen unterschiedlicher Untergründe zur Sicherstellung der geordneten Ableitung von Niederschlagswasser während der Bauphase.
Die Leistung umfasst:
Herstellen eines ausreichenden Gefälles durch geeignete, dem jeweiligen Untergrund angepasste Maßnahmen
Ausbildung von Mulden bzw. linienförmigen Wasserführungen zur gezielten Ableitung von Niederschlagswasser
Auswahl und Einsatz geeigneter Materialien und Verfahren in Abhängigkeit vom vorhandenen Untergrund (z. B. Schalung, Dampfsperre, Dämmung,)
Schutz des jeweiligen Untergrundes vor Beschädigung, Durchfeuchtung oder mechanischer Beanspruchung
Sicherstellung, dass kein stehendes Wasser auf der Dachfläche verbleibt
Ausrichtung der Gefällemulden auf vorhandene provisorische oder endgültige Entwässerungspunkte
Windsichere und standsichere Ausführung
Anpassen, Unterhalten und Rückbau der Maßnahmen im Zuge des Baufortschritts
Besondere Hinweise:
Die Ausführung ist untergrundabhängig zu wählen und in die Einheitspreise einzukalkulieren
Beschädigungen vorhandener Schichten sind unzulässig
Die Funktion der Wasserabführung ist jederzeit sicherzustellen
Menge: 360,000 m2

**1.3.470 Kontrolle und Wartung temporärer Regenführung**
Kontrolle, Überwachung und Wartung der provisorischen Maßnahmen zur Regenwasserabführung auf Dachflächen während der gesamten Bauphase.
Die Leistung umfasst:
Regelmäßige Kontrolle der Dachflächen und aller provisorischen Entwässerungseinrichtungen, insbesondere nach Niederschlagsereignissen
Überprüfung der Funktionsfähigkeit von:
provisorischen Abläufen / Notabläufen
Gefällemulden und Wasserführungen
Beseitigung von Verunreinigungen (z. B. Laub, Schmutz, Baustoffreste), die den Wasserabfluss behindern
Nacharbeiten und Instandsetzen der Gefällemulden zur Sicherstellung eines funktionierenden Gefälles
Nachjustieren, Sichern und Wiederherstellen von provisorischen Einbauten bei Verschiebung oder Beeinträchtigung (z. B. durch Wind oder Bauarbeiten)
Sicherstellung, dass kein stehendes Wasser auf der Dachfläche verbleibt
Dokumentation der Kontrollen auf Verlangen des Auftraggebers
Ausführungszeitraum:
Für die Dauer der Bauphase bzw. ab Herstellung der provisorischen Entwässerung bis zur Fertigstellung der endgültigen Dachentwässerung
Menge: 2,000 Mt

**1.3.480 Wiederherstellung provisorischen Entwässerung bei Beschädigung**
Wiederherstellung der zuvor beschriebenen provisorischen Entwässerung über behelfsmäßige Rinnen, Fallrohre, Notabläufe und Kunststoffschläuche im Falle von Beschädigungen, die Wiederherstellung ist unverzüglich nach Feststellung von Mängeln oder Beschädigungen auszuführen,
die Funktionsfähigkeit der Entwässerung ist durchgehend sicherzustellen, erforderliche Nebenleistungen, Befestigungsmittel und Hilfsstoffe sind einzukalkulieren

Die angegebene Menge dient der Angebotswertung.
Die Abrechnung erfolgt nach tatsächlich ausgeführten Einsatzfällen.
Ein Einsatzfall umfasst eine zusammenhängende Maßnahme zur Wiederherstellung der Funktionsfähigkeit der provisorischen Entwässerung.
Menge: 2,000 St

**1.3.490 Sicherstellung provisorischer Wasserableitung bei Starkregen**
Sicherstellung der Wasserableitung bei Starkregenereignissen auf Dachflächen während der Bauphase
Leistungsbeschreibung:
Sicherstellung der Funktionsfähigkeit der provisorischen Entwässerungseinrichtungen auf Dachflächen bei Starkregenereignissen während der Bauphase.
Die Leistung umfasst:
Anlassbezogene Kontrolle der Dachflächen und Entwässerungseinrichtungen bei angekündigten oder eintretenden Starkregenereignissen
Freihalten und ggf. kurzfristiges Reinigen von Abläufen, Rinnen und Wasserführungen zur Sicherstellung des Abflusses
Zusätzliche Sicherungs- und Anpassungsmaßnahmen an der provisorischen Entwässerung zur Vermeidung von Überstauungen
Beseitigung von akuten Abflusshindernissen (z. B. durch Baustoffe, Verschmutzungen oder Verschiebungen)
Sofortmaßnahmen zur Ableitung von Wasseransammlungen
Sicherstellung, dass das Niederschlagswasser schadlos vom Gebäude weggeführt wird
Vermeidung von Feuchteschäden an Gebäude, Dachaufbau und Fassadenflächen
Besondere Hinweise:
Leistungen sind anlassbezogen bei Starkregenereignissen zu erbringen
Reaktionszeit: unverzüglich, spätestens innerhalb von (z. B. 1224 Stunden) nach Ereignisbeginn
Die Leistung ergänzt die regelmäßige Kontrolle und Wartung und ist nicht darin enthalten
Die Abrechnung erfolgt nach tatsächlich angefallenen Starkregenereignissen.
Menge: 2,000 St

**1.3.500 Schubbohlen zur Lagesicherung der Dachdämmung**
Liefern, Abbinden und fachgerechtes Montieren von Schubbohlen zur Sicherung der Dachdämmung gegen Verschieben auf Dachflächen.
Ausführung für:
Dachkonstruktion: Walmdach
Dachneigung: bis 5°
Die Leistung umfasst:
Lieferung von Kanthölzern aus Fichte/Tanne, Querschnitt bis 8/16 cm
Abbinden, Zuschneiden und Anpassen der Schubbohlen entsprechend der Dachgeometrie
Einbau der Schubbohlen am First, an der Traufe sowie in Abständen von max. 4,00 m über die Dachfläche
Höhengleiche Ausbildung entsprechend der jeweiligen Dämmstoffdicke
Ausrichten und fluchtgerechtes Verlegen der Schubbohlen
Fachgerechte Befestigung durch die Dachschalung hindurch in die tragende Dachkonstruktion (Binder Abstand, alle 75 bis 97 cm)
Lieferung und Einbau geeigneter, ausreichend dimensionierter Holzschrauben inkl. aller Befestigungsmittel
Sicherstellung der dauerhaften Aufnahme der auftretenden Schubkräfte
Berücksichtigung der Dachform (Walmdach) und aller Anschlusssituationen
Ausführung aller erforderlichen Nebenleistungen

Befestigungsmittel sind entsprechend den konstruktiven und statischen Erfordernissen zu wählen, eine ausreichende Einschraubtiefe in tragende Bauteile sicherstellen, Befestigung nicht ausschließlich in der Dachschalung zulässig, Anordnung und Befestigung so, dass eine dauerhafte Lagesicherung der Dämmung gewährleistet ist
Menge: 150,000 m
Leistungsbereichkatalog: 016

**1.3.510 Windsogsicherung an Traufen und Anschlüssen**
Liefern und Herstellen einer linearen Windsogsicherung für ein bituminös abgedichtetes, flach geneigtes Dach im Bereich von Traufen, Attiken und aufgehenden Bauteilen.
Ausführung als mechanische Randfixierung durch:
lineare Anordnung von zugelassenen Befestigungselementen (Schrauben mit Drucktellern oder Befestigungsschienen)
Befestigung durch die Abdichtungslagen und Wärmedämmung in den tragfähigen Untergrund (Holz)
Anordnung im Randbereich gemäß Windsogzonen
Einbindung in die Dachabdichtung mittels zusätzlicher Abdichtungsstreifen aus Bitumenbahnen, vollflächig verschweißt
Einschließlich:
aller Befestigungsmittel
Anpassung an Dachaufbau und Untergrund
erforderlicher Zusatzlagen und Abdichtungsarbeiten
Nebenarbeiten und Anschlüsse
Menge: 80,000 m

**1.3.520 Abdichtungsbahn Wartungswege**
Zusätzliche Abdichtungsbahn passend zum zuvor beschriebenen Abdichtungssystem als Laufwegfläche, Streifenbreite ca. 90 cm, farblich markiert gelb oder rot, Oberseite: Granulat ganzflächig. vollflächig verklebt auf zuvor beschriebener Abdichtung, vollflächig verklebt verlegen, Gefälle 10 %
Menge: 20,000 m
DIN276 neu: 363

#### Titel 1.4 KLEMPNERARBEITEN DACHENTWÄSSERUNG HAUS 1

**1.4.10 Hängedachrinne Titanzink D 0,8mm vorbewittert Gr.250 halbrund**
STLB-Bau 2025-04 022
Hängedachrinne DIN EN 612, mit Gefälle, aus legiertem Zink DIN EN 988 (Titanzink), Dicke 0,8 mm, vorbewittert, Nenngröße 250 mm, Wulstdurchmesser Klasse X, halbrund, an Flachdachtraufe, Nahtausbildung geklebt, befestigen mit Rinnenhaltern aus feuerverzinktem Stahl, Korrosionswiderstand Klasse A, 25/6 mm, auf Traufbohle.
Menge: 10,000 m
Leistungsbereichkatalog: 022
DIN 276-06: 363
DIN276 neu: 363
Liegenschaft: 3130

**1.4.20 Rinnenablaufstutzen trichterförmig Titanzink D 0,8mm vorbewittert**
STLB-Bau 2024-04 022
Rinnenablaufstutzen DIN EN 612, Bemessung DIN EN 12056-3 und DIN 1986-100, trichterförmig, zum Einhängen, aus legiertem Zink DIN EN 988 (Titanzink), Dicke 0,8 mm, vorbewittert, Zuschnittbreite der Rinne 250 mm, Nenngröße 60, für halbrunde Dachrinnen, für Hängedachrinne.
Menge: 3,000 St
Leistungsbereichkatalog: 022
DIN 276-06: 363
DIN276 neu: 363
Liegenschaft: 3130

**1.4.30 Rinnenendstück Titanzink D 0,8mm vorbewittert Zuschnitt-B 250mm**
STLB-Bau 2024-04 022
Rinnenendstück (Rinnenboden) aus legiertem Zink DIN EN 988 (Titanzink), Dicke 0,8 mm, vorbewittert, Zuschnittbreite der Rinne 250 mm, für halbrunde Dachrinnen, für Hängedachrinne.
Menge: 6,000 St
Leistungsbereichkatalog: 022
DIN 276-06: 363
DIN276 neu: 363
Liegenschaft: 3130

**1.4.40 Hängedachrinne Titanzink D 0,8mm vorbewittert Gr.333 halbrund**
STLB-Bau 2025-04 022
Hängedachrinne DIN EN 612, mit Gefälle, aus legiertem Zink DIN EN 988 (Titanzink), Dicke 0,8 mm, vorbewittert, Nenngröße 333 mm, Wulstdurchmesser Klasse X, halbrund, an Flachdachtraufe, Nahtausbildung geklebt, befestigen mit Rinnenhaltern aus feuerverzinktem Stahl, Korrosionswiderstand Klasse A, 25/6 mm, auf Traufbohle.
Menge: 150,000 m
Leistungsbereichkatalog: 022
DIN 276-06: 363
DIN276 neu: 363
Liegenschaft: 3130

**1.4.50 Rinnenablaufstutzen trichterförmig Titanzink D 0,8mm vorbewittert**
STLB-Bau 2024-04 022
Rinnenablaufstutzen DIN EN 612, Bemessung DIN EN 12056-3 und DIN 1986-100, trichterförmig, zum Einhängen, aus legiertem Zink DIN EN 988 (Titanzink), Dicke 0,8 mm, vorbewittert, Zuschnittbreite der Rinne 333 mm, Nenngröße 76, für halbrunde Dachrinnen, für Hängedachrinne.
Menge: 8,000 St
Leistungsbereichkatalog: 022
DIN 276-06: 363
DIN276 neu: 363
Liegenschaft: 3130

**1.4.60 Rinnenwinkel Außenwinkel 90Grad Titanzink D 0,8mm vorbewittert**
STLB-Bau 2024-04 022
Rinnenwinkel als Außenwinkel, 90 Grad, aus legiertem Zink DIN EN 988 (Titanzink), Dicke 0,8 mm, vorbewittert, Zuschnittbreite der Rinne 333 mm, für halbrunde Dachrinnen, Schenkellänge 300 mm, für Hängedachrinne.
Menge: 10,000 St
Leistungsbereichkatalog: 022
DIN 276-06: 363
DIN276 neu: 363
Liegenschaft: 3130

**1.4.70 Rinnenwinkel Innenwinkel 90Grad Titanzink D 0,8mm vorbewittert**
STLB-Bau 2024-04 022
Rinnenwinkel als Innenwinkel, 90 Grad, aus legiertem Zink DIN EN 988 (Titanzink), Dicke 0,8 mm, vorbewittert, Zuschnittbreite der Rinne 333 mm, für halbrunde Dachrinnen, Schenkellänge 300 mm, für Hängedachrinne.
Menge: 2,000 St
Leistungsbereichkatalog: 022
DIN 276-06: 363
DIN276 neu: 363
Liegenschaft: 3130

**1.4.80 Bewegungsausgleicher Kautschuk-Bewegungsel. Titanzink D 0,8mm**
STLB-Bau 2024-04 022
Bewegungsausgleicher als Kautschuk-Bewegungselement, aus legiertem Zink DIN EN 988 (Titanzink), Dicke 0,8 mm, vorbewittert, Zuschnittbreite der Rinne 333 mm, für halbrunde Dachrinnen, für Hängedachrinne.
Menge: 24,000 St
Leistungsbereichkatalog: 022
DIN 276-06: 363
DIN276 neu: 363
Liegenschaft: 3130

**1.4.90 Hängedachrinne Titanzink D 0,8mm vorbewittert Gr.400 halbrund**
STLB-Bau 2025-04 022
Hängedachrinne DIN EN 612, mit Gefälle, aus legiertem Zink DIN EN 988 (Titanzink), Dicke 0,8 mm, vorbewittert, Nenngröße 400 mm, Wulstdurchmesser Klasse X, halbrund, an Flachdachtraufe, Nahtausbildung geklebt, befestigen mit Rinnenhaltern aus feuerverzinktem Stahl, Korrosionswiderstand Klasse A, 25/8 mm, auf Traufbohle.
Menge: 60,000 m
Leistungsbereichkatalog: 022
DIN 276-06: 363
DIN276 neu: 363
Liegenschaft: 3130

**1.4.100 Rinnenablaufstutzen trichterförmig Titanzink D 0,8mm vorbewittert**
STLB-Bau 2024-04 022
Rinnenablaufstutzen DIN EN 612, Bemessung DIN EN 12056-3 und DIN 1986-100, trichterförmig, zum Einhängen, aus legiertem Zink DIN EN 988 (Titanzink), Dicke 0,8 mm, vorbewittert, Zuschnittbreite der Rinne 400 mm, Nenngröße 100, für halbrunde Dachrinnen, für Hängedachrinne.
Menge: 4,000 St
Leistungsbereichkatalog: 022
DIN 276-06: 363
DIN276 neu: 363
Liegenschaft: 3130

**1.4.110 Rinnenwinkel Außenwinkel 90Grad Titanzink D 0,8mm vorbewittert**
STLB-Bau 2024-04 022
Rinnenwinkel als Außenwinkel, 90 Grad, aus legiertem Zink DIN EN 988 (Titanzink), Dicke 0,8 mm, vorbewittert, Zuschnittbreite der Rinne 400 mm, für halbrunde Dachrinnen, Schenkellänge 300 mm, für Hängedachrinne.
Menge: 2,000 St
Leistungsbereichkatalog: 022
DIN 276-06: 363
DIN276 neu: 363
Liegenschaft: 3130

**1.4.120 Rinnenwinkel Innenwinkel 90Grad Titanzink D 0,8mm vorbewittert**
STLB-Bau 2024-04 022
Rinnenwinkel als Innenwinkel, 90 Grad, aus legiertem Zink DIN EN 988 (Titanzink), Dicke 0,8 mm, vorbewittert, Zuschnittbreite der Rinne 400 mm, für halbrunde Dachrinnen, Schenkellänge 300 mm, für Hängedachrinne.
Menge: 2,000 St
Leistungsbereichkatalog: 022
DIN 276-06: 363
DIN276 neu: 363
Liegenschaft: 3130

**1.4.130 Rinnenendstück Titanzink D 0,8mm vorbewittert Zuschnitt-B 400mm**
STLB-Bau 2024-04 022
Rinnenendstück (Rinnenboden) aus legiertem Zink DIN EN 988 (Titanzink), Dicke 0,8 mm, vorbewittert, Zuschnittbreite der Rinne 400 mm, für halbrunde Dachrinnen, für Hängedachrinne.
Menge: 4,000 St
Leistungsbereichkatalog: 022
DIN 276-06: 363
DIN276 neu: 363
Liegenschaft: 3130

**1.4.140 Bewegungsausgleicher Kautschuk-Bewegungselement Titanzink D 0,8mm**
STLB-Bau 2018-10 022
Bewegungsausgleicher als Kautschuk-Bewegungselement, aus legiertem Zink DIN EN 988 (Titanzink), Dicke 0,8 mm, vorbewittert, Zuschnittbreite der Rinne 400 mm, für halbrunde Dachrinnen, für Hängedachrinne.
Menge: 8,000 St
Leistungsbereichkatalog: 022
DIN 276-06: 363
DIN276 neu: 363
Liegenschaft: 3130

**1.4.150 Traufstreifen Alu D 0,8mm Zuschnitt-B 250mm 2xgekantet**
STLB-Bau 2025-04 022
Traufstreifen als Rinneneinlauf aus Aluminium DIN EN 485 und DIN EN 507, Dicke 0,8 mm, Zuschnittbreite 250 mm, 2 x gekantet, einschl. Tropfkante als Schenkel, Untergrund Holz.
Menge: 10,000 m
Leistungsbereichkatalog: 022
DIN 276-06: 363
DIN276 neu: 363
Liegenschaft: 3130

**1.4.160 Traufstreifen Alu D 0,8mm Zuschnitt-B 333mm 2xgekantet**
STLB-Bau 2025-04 022
Traufstreifen als Rinneneinlauf aus Aluminium DIN EN 485 und DIN EN 507, Dicke 0,8 mm, Zuschnittbreite 333 mm, 2 x gekantet, einschl. Tropfkante als Schenkel, Untergrund Holz.
Menge: 150,000 m
Leistungsbereichkatalog: 022

**1.4.170 Traufstreifen Außenwinkel 90Grad Alu D 0,8mm B333mm**
Traufstreifenecke als Außenwinkel, 90 Grad, aus Aluminium DIN EN 485 und DIN EN 507, Dicke 0,8 mm, Zuschnittbreite der Rinne 333 mm, 2 x gekantet, für Hängedachrinne.
Menge: 10,000 St
Leistungsbereichkatalog: 022
DIN 276-06: 363
DIN276 neu: 363
Liegenschaft: 3130

**1.4.180 Traufstreifen Innenwinkel 90Grad Alu D 0,8mm B333mm**
Traufstreifenecke als Innenwinkel, 90 Grad, aus Aluminium DIN EN 485 und DIN EN 507, Dicke 0,8 mm, Zuschnittbreite der Rinne 333 mm, 2 x gekantet, für Hängedachrinne.
Menge: 2,000 St
Leistungsbereichkatalog: 022
DIN 276-06: 363
DIN276 neu: 363
Liegenschaft: 3130

**1.4.190 Traufstreifen Alu D 0,8mm Zuschnitt-B 400mm 2xgekantet**
STLB-Bau 2025-04 022
Traufstreifen als Rinneneinlauf aus Aluminium DIN EN 485 und DIN EN 507, Dicke 0,8 mm, Zuschnittbreite 400 mm, 2 x gekantet, einschl. Tropfkante als Schenkel, Untergrund Holz.
Menge: 60,000 m
Leistungsbereichkatalog: 022

**1.4.200 Traufstreifen Außenwinkel 90Grad Alu D 0,8mm B400mm**
Traufstreifenecke als Außenwinkel, 90 Grad, aus Aluminium DIN EN 485 und DIN EN 507, Dicke 0,8 mm, Zuschnittbreite der Rinne 400 mm, 2 x gekantet, für Hängedachrinne.
Menge: 2,000 St
Leistungsbereichkatalog: 022
DIN 276-06: 363
DIN276 neu: 363
Liegenschaft: 3130

**1.4.210 Traufstreifen Innenwinkel 90Grad Alu D 0,8mm B400mm**
Traufstreifenecke als Innenwinkel, 90 Grad, aus Aluminium DIN EN 485 und DIN EN 507, Dicke 0,8 mm, Zuschnittbreite der Rinne 400 mm, 2 x gekantet, für Hängedachrinne.
Menge: 2,000 St
Leistungsbereichkatalog: 022
DIN 276-06: 363
DIN276 neu: 363
Liegenschaft: 3130

**1.4.220 Laubschutzgitter Titanzink Gr.250**
STLB-Bau 2024-04 022
Laubschutzgitter aus legiertem Zink DIN EN 988 (Titanzink), Nenngröße 250 mm.
Menge: 10,000 m
Leistungsbereichkatalog: 022

**1.4.230 Laubschutzgitter Titanzink Gr.333**
STLB-Bau 2024-04 022
Laubschutzgitter aus legiertem Zink DIN EN 988 (Titanzink), Nenngröße 333 mm.
Menge: 150,000 m
Leistungsbereichkatalog: 022

**1.4.240 Laubschutzgitter Titanzink Gr.400**
STLB-Bau 2024-04 022
Laubschutzgitter aus legiertem Zink DIN EN 988 (Titanzink), Nenngröße 400 mm.
Menge: 60,000 m
Leistungsbereichkatalog: 022

**1.4.250 Regenfallrohr Metall kreisförmig Gr.120 Titanzink D 0,8mm vorbewittert**
STLB-Bau 2025-04 022
Regenfallrohr DIN EN 612, kreisförmig, Nenngröße 120, aus legiertem Zink DIN EN 988 (Titanzink), Dicke 0,8 mm, vorbewittert, Längsnahtausbildung geschweißt, befestigen mit Fallrohrhaltern aus nichtrostendem Stahl, an Sichtmauerwerk, Rohrschellenabstand 2 m.
Menge: 60,000 m
Leistungsbereichkatalog: 022
DIN 276-06: 363
DIN276 neu: 363
Liegenschaft: 3130

**1.4.260 Rohrbogen Titanzink D 0,8mm vorbewittert Gr.120 30Grad**
STLB-Bau 2025-04 022
Rohrbogen für Regenfallrohr, aus legiertem Zink DIN EN 988 (Titanzink), Dicke 0,8 mm, vorbewittert, Nenngröße 120, Krümmung 30 Grad.
Menge: 32,000 St
Leistungsbereichkatalog: 022
DIN 276-06: 363
DIN276 neu: 363
Liegenschaft: 3130

**1.4.270 Rohrbogen Titanzink D 0,8mm vorbewittert Gr.120 45Grad**
STLB-Bau 2025-04 022
Rohrbogen für Regenfallrohr, aus legiertem Zink DIN EN 988 (Titanzink), Dicke 0,8 mm, vorbewittert, Nenngröße 120, Krümmung 45 Grad.
Menge: 32,000 St
Leistungsbereichkatalog: 022
DIN 276-06: 363
DIN276 neu: 363
Liegenschaft: 3130

**1.4.280 Rohrbogen Titanzink D 0,8mm vorbewittert Gr.120 67Grad**
STLB-Bau 2025-04 022
Rohrbogen für Regenfallrohr, aus legiertem Zink DIN EN 988 (Titanzink), Dicke 0,8 mm, vorbewittert, Nenngröße 120, Krümmung 67 Grad.
Menge: 32,000 St
Leistungsbereichkatalog: 022
DIN 276-06: 363
DIN276 neu: 363
Liegenschaft: 3130

**1.4.290 Schrägrohr Titanzink D 0,8mm vorbewittert L 600mm Gr.120**
STLB-Bau 2025-04 022
Schrägrohr für Regenfallrohr, aus legiertem Zink DIN EN 988 (Titanzink), Dicke 0,8 mm, vorbewittert, Länge 600 mm, Nenngröße 120.
Menge: 16,000 St
Leistungsbereichkatalog: 022
DIN 276-06: 363
DIN276 neu: 363
Liegenschaft: 3130

**1.4.300 Regenstandrohr Reinigungsöffnung Stahl verz D 2,5mm kreisförmig Gr.125**
STLB-Bau 2025-04 022
Regenstandrohr mit Reinigungsöffnung aus verzinktem Stahl, Dicke 2,5 mm, kreisförmig, Nenngröße 125, Länge 1 m, Befestigung mit Rohrschelle an Sichtmauerwerk, einschl. Anschluss an die erdverlegte Leitung.
Menge: 4,000 St
Leistungsbereichkatalog: 022
DIN 276-06: 363
DIN276 neu: 363
Liegenschaft: 3130

**1.4.310 Regenfallrohr Metall kreisförmig Gr.76 Titanzink D 0,8mm vorbewittert**
STLB-Bau 2024-04 022
Regenfallrohr DIN EN 612, kreisförmig, Nenngröße 76, aus legiertem Zink DIN EN 988 (Titanzink), Dicke 0,8 mm, vorbewittert, Längsnahtausbildung geschweißt, befestigen mit Fallrohrhaltern aus nichtrostendem Stahl, an Sichtmauerwerk, Rohrschellenabstand 3 m.
Menge: 150,000 m
Leistungsbereichkatalog: 022
DIN 276-06: 363
DIN276 neu: 363
Liegenschaft: 3130

**1.4.320 Rohrbogen Titanzink D 0,8mm vorbewittert Gr.76 30Grad**
STLB-Bau 2024-04 022
Rohrbogen für Regenfallrohr, aus legiertem Zink DIN EN 988 (Titanzink), Dicke 0,8 mm, vorbewittert, Nenngröße 76, Krümmung 30 Grad.
Menge: 64,000 St
Leistungsbereichkatalog: 022
DIN 276-06: 363
DIN276 neu: 363
Liegenschaft: 3130

**1.4.330 Rohrbogen Titanzink D 0,8mm vorbewittert Gr.76 45Grad**
STLB-Bau 2024-04 022
Rohrbogen für Regenfallrohr, aus legiertem Zink DIN EN 988 (Titanzink), Dicke 0,8 mm, vorbewittert, Nenngröße 76, Krümmung 45 Grad.
Menge: 64,000 St
Leistungsbereichkatalog: 022
DIN 276-06: 363
DIN276 neu: 363
Liegenschaft: 3130

**1.4.340 Rohrbogen Titanzink D 0,8mm vorbewittert Gr.76 67Grad**
STLB-Bau 2024-04 022
Rohrbogen für Regenfallrohr, aus legiertem Zink DIN EN 988 (Titanzink), Dicke 0,8 mm, vorbewittert, Nenngröße 76, Krümmung 67 Grad.
Menge: 64,000 St
Leistungsbereichkatalog: 022
DIN 276-06: 363
DIN276 neu: 363
Liegenschaft: 3130

**1.4.350 Schrägrohr Titanzink D 0,8mm vorbewittert L 600mm Gr.76**
STLB-Bau 2024-04 022
Schrägrohr für Regenfallrohr, aus legiertem Zink DIN EN 988 (Titanzink), Dicke 0,8 mm, vorbewittert, Länge 600 mm, Nenngröße 76.
Menge: 32,000 St
Leistungsbereichkatalog: 022
DIN 276-06: 363
DIN276 neu: 363
Liegenschaft: 3130

**1.4.360 Regenstandrohr Reinigungsöffnung Stahl verz D 2,5mm kreisförmig Gr.70**
STLB-Bau 2018-10 022
Regenstandrohr mit Reinigungsöffnung aus verzinktem Stahl, Dicke 2,5 mm, kreisförmig, Nenngröße 70, Länge 1 m, Befestigung mit Rohrschelle an Sichtmauerwerk, einschl. Anschluss an die erdverlegte Leitung.
Menge: 8,000 St
Leistungsbereichkatalog: 022
DIN 276-06: 363
DIN276 neu: 363
Liegenschaft: 3130

**1.4.370 Regenfallrohr Metall kreisförmig Gr.60 Titanzink D 0,8mm vorbewittert**
STLB-Bau 2024-04 022
Regenfallrohr DIN EN 612, kreisförmig, Nenngröße 60, aus legiertem Zink DIN EN 988 (Titanzink), Dicke 0,8 mm, vorbewittert, Längsnahtausbildung geschweißt, befestigen mit Fallrohrhaltern aus nichtrostendem Stahl, an Sichtmauerwerk, Rohrschellenabstand 3 m.
Menge: 34,000 m
Leistungsbereichkatalog: 022
DIN 276-06: 363
DIN276 neu: 363
Liegenschaft: 3130

**1.4.380 Rohrbogen Titanzink D 0,8mm vorbewittert Gr.60 30Grad**
STLB-Bau 2024-04 022
Rohrbogen für Regenfallrohr, aus legiertem Zink DIN EN 988 (Titanzink), Dicke 0,8 mm, vorbewittert, Nenngröße 60, Krümmung 30 Grad.
Menge: 16,000 St
Leistungsbereichkatalog: 022
DIN 276-06: 363
DIN276 neu: 363
Liegenschaft: 3130

**1.4.390 Rohrbogen Titanzink D 0,8mm vorbewittert Gr.60 45Grad**
STLB-Bau 2024-04 022
Rohrbogen für Regenfallrohr, aus legiertem Zink DIN EN 988 (Titanzink), Dicke 0,8 mm, vorbewittert, Nenngröße 60, Krümmung 45 Grad.
Menge: 16,000 St
Leistungsbereichkatalog: 022
DIN 276-06: 363
DIN276 neu: 363
Liegenschaft: 3130

**1.4.400 Rohrbogen Titanzink D 0,8mm vorbewittert Gr.60 67Grad**
STLB-Bau 2024-04 022
Rohrbogen für Regenfallrohr, aus legiertem Zink DIN EN 988 (Titanzink), Dicke 0,8 mm, vorbewittert, Nenngröße 60, Krümmung 67 Grad.
Menge: 16,000 St
Leistungsbereichkatalog: 022
DIN 276-06: 363
DIN276 neu: 363
Liegenschaft: 3130

**1.4.410 Schrägrohr Titanzink D 0,8mm vorbewittert L 600mm Gr.60**
STLB-Bau 2024-04 022
Schrägrohr für Regenfallrohr, aus legiertem Zink DIN EN 988 (Titanzink), Dicke 0,8 mm, vorbewittert, Länge 600 mm, Nenngröße 60.
Menge: 16,000 St
Leistungsbereichkatalog: 022
DIN 276-06: 363
DIN276 neu: 363
Liegenschaft: 3130

**1.4.420 Regenstandrohr Reinigungsöffnung Stahl verz D 2,5mm kreisförmig Gr.50**
STLB-Bau 2024-04 022
Regenstandrohr mit Reinigungsöffnung aus verzinktem Stahl, Dicke 2,5 mm, kreisförmig, Nenngröße 50, Länge 1 m, Befestigung mit Rohrschelle an Sichtmauerwerk, einschl. Anschluss an die erdverlegte Leitung.
Menge: 2,000 St
Leistungsbereichkatalog: 022
DIN 276-06: 363
DIN276 neu: 363
Liegenschaft: 3130

#### Titel 1.5 STUNDENLOHNARBEITEN HAUS 1

*Hinweis: VORBEMERKUNGEN STUNDENLOHNARBEITEN*
VORBEMERKUNGEN STUNDENLOHNARBEITEN

Stundenlohnarbeiten erfolgen nur auf ausdrückliche Anweisung der Objektüberwachung und schriftliche Beauftragung durch den AG.

Der Bedarf ist durch den AG rechtzeitig anzumelden und mit der Ausführung der Tätigkeiten erst nach Beauftragung zu beginnen.

**1.5.10 Facharbeiter/-in sämtliche Kosten/Zuschläge**
STLB-Bau 2024-04 091
Stundenlohnarbeiten durch Facharbeiter/-in
der Verrechnungssatz für die jeweilige Arbeitskraft umfasst sämtliche Aufwendungen wie Lohn- und Gehaltskosten, Lohn- und Gehaltsnebenkosten, Zuschläge, lohngebundene und lohnabhängige Kosten, sonstige Sozialkosten, Gemeinkosten, Wagnis und Gewinn.
Menge: 30,000 h
Leistungsbereichkatalog: 091
DIN 276-06: 399

**1.5.20 Helfer/-in sämtliche Kosten/Zuschläge**
STLB-Bau 2024-04 091
Stundenlohnarbeiten durch Helfer/-in
der Verrechnungssatz für die jeweilige Arbeitskraft umfasst sämtliche Aufwendungen wie Lohn- und Gehaltskosten, Lohn- und Gehaltsnebenkosten, Zuschläge, lohngebundene und lohnabhängige Kosten, sonstige Sozialkosten, Gemeinkosten, Wagnis und Gewinn.
Menge: 30,000 h
Leistungsbereichkatalog: 091
DIN 276-06: 339

**1.5.30 zusätzliche An- und Abfahrt**
Zusätzliche An- und Abfahrt vom Betriebshof / Firmensitz einschließlich aller  Betriebskosten / Mautgebühren usw. für An- und Abfahrten für Arbeiten auf Anweisung des AG / Bauüberwachung, die über die ausgeschriebene Leistungen in den Hauptpositionen hinaus gehen.

Die Stückanzahl beinhaltet eine Kolonne von 2 Arbeitnehmern pro An-und Abfahrt.
Menge: 10,000 St
Leistungsbereichkatalog: 001
DIN276 neu: 351
